# Lava-loiças

- Propriedade do ficheiro: CYPE Ingenieros S.A.
- Formato: FIEBDC-3/2016
- Programa: Gerador de preços para construção civil. CYPE Ingenieros, S.A.
- Data: 22/10/2024
- Moeda: EUR
- Custos indirectos: 3 %
- IVA: 23 %

## S Equipamentos fixos e sinalização

### SC Cozinhas/lavandarias

#### SCF Lava-loiças e tanques de lavar roupa

**SCF010** Ud Lava-loiças.
Lava-loiças de aço inoxidável para instalação em bancada, modelo J-45 "ROCA", de uma cuba, de 450x490x155 mm, com válvula de drenagem, para bancada de cozinha, equipado com torneira misturadora monocomando de prateleira para lava-loiças, de cano alto giratório superior, acabamento cromado, com cartucho cerâmico, modelo Monodin "ROCA", com arejador e ligações de alimentação flexíveis, válvula com drenagem e sifão. Inclusive ligação às redes de água fria e quente e à rede de drenagem existentes, fixação do aparelho e vedação com silicone.
Inclui: Implantação e traçado no paramento suporte da situação do aparelho. Colocação, nivelamento e fixação dos elementos de suporte. Nivelação, aprume e colocação do aparelho. Ligação à rede de drenagem. Montagem da torneira. Ligação às redes de água fria e quente. Montagem de acessórios e complementos. Vedação de juntas. Verificação do seu correcto funcionamento.
Critério de medição de projecto: Número de unidades previstas, segundo documentação gráfica de Projecto.
Critério de medição de obra: Medir-se-á o número de unidades realmente colocadas segundo especificações de Projecto.

| Código | Un | Descrição | Rendimento | Preço | Importância |
|---|---|---|---|---|---|
| mt30fxr100aa | Ud | Lava-loiças de aço inoxidável para instalação em bancada, modelo J-45 "ROCA", de uma cuba, de 450x490x155 mm, com válvula de drenagem. (material) | 1 | 129.92 | 129.920 |
| mt31gmo300a | Ud | Torneira misturadora monocomando de prateleira para lava-loiças, de cano alto giratório superior, acabamento cromado, com cartucho cerâmico, modelo Monodin "ROCA", com arejador e ligações de alimentação flexíveis, segundo EN 200. (material) | 1 | 140 | 140.000 |
| mt30lla030 | Ud | Válvula de seccionamento de 1/2", para lava-loiças ou tanque de lavar roupa, acabamento cromado. (material) | 2 | 20.32 | 40.640 |
| mt30sif020a | Ud | Sifão garrafa simples de 1 1/2" para lava-loiças de uma cuba, com válvula extensível. (material) | 1 | 4.07 | 4.070 |
| mo008 | h | Oficial de 1ª canalizador. (mão de obra) | 0.764 | 23.31 | 17.809 |
| mo107 | h | Ajudante de canalizador. (mão de obra) | 0.587 | 22.09 | 12.967 |
| % | % | Custos directos complementares | 2 % | 345.406 | 6.908 |
|  |  | Custos directos |  |  | 352.314 |

Resíduos:
- colocação: mt30sif020a Sifão garrafa simples de 1 1/2" para lava-loiças de uma cuba, com válvula extensível; factor de resíduo 0.0275

## Recursos

**mt30fxr100aa** Ud Lava-loiças de aço inoxidável para instalação em bancada
Dados técnicos: Custo energético 200.718 MJ; Emissão de CO2 30.524 kg
Resíduos:
- embalagem: re150101 Embalagens de papel e cartão. (componente de resíduo); rendimento 1.323 kg; Código LER 15 01 01; Massa do elemento 1 kg; Volume 0.001333 m3

**mt31gmo300a** Ud Torneira misturadora monocomando de prateleira para lava-loiças
Dados técnicos: Custo energético 193.311 MJ; Emissão de CO2 13.045 kg
Resíduos:
- embalagem: re150101 Embalagens de papel e cartão; rendimento 0.077 kg

**mt30sif020a** Ud Sifão garrafa simples de 1 1/2" para lava-loiças de uma cuba, com válvula extensível
Dados técnicos: Custo energético 20.945 MJ; Emissão de CO2 1.069 kg; Código LER 17 02 03; Massa do elemento 0.216 kg; Volume 0.00036 m3
Resíduos:
- embalagem: re150101 Embalagens de papel e cartão; rendimento 0.035 kg
